# Bauwerksinspektionen und Prüfanweisungen
Angebotsaufforderung (GAEB DA XML 3.1, DA83)
Projekt: 2025-11
Währung: EUR
Nebenangebote zugelassen: ja
Auftraggeber: LKN-SH, Herzog-Adolf-Str. 1, 25813 Husum, D, Telefon 04841/667-0, Fax -115, Bank Bundesbank Hamburg
Erstellt mit: GXML Toolbox V3.3 R20230829, iTWO_64 V24.0.454, 28.01.2026

## 001 Bauwerksinspektionen und Prüfanweisungen
Datum: 28.01.2026

### Bereich 01 Durchführung von Hauptprüfungen an Wasserbauwerken des LKN.SH und Erstellung von Prüfanweisungen

#### Abschnitt 01.01 Einarbeitung in die zur Verfügung gestellten Bestandsunterlagen

**01.01.0010 Sielbauwerk Mövenbergdeich (BW 400)**
*** Pauschalposition
Menge: 1,000 psch

**01.01.0020 Ehstensiel (BW 6300)**
*** Pauschalposition
Menge: 1,000 psch

**01.01.0030 Leitdammsiel (BW 6400)**
*** Pauschalposition
Menge: 1,000 psch

**01.01.0040 Nordgroven Siel (BW 6500)**
*** Pauschalposition
Menge: 1,000 psch

**01.01.0050 Pinnau Sperrwerk (BW 9500)**
*** Pauschalposition
Menge: 1,000 psch

**01.01.0060 Deichsiel Presen (BW 17800)**
*** Pauschalposition
Menge: 1,000 psch

**01.01.0070 Deichsiel Puttgarden (BW 17900)**
*** Pauschalposition
Menge: 1,000 psch

#### Abschnitt 01.02 Abstimmungstermin und Festlegung der Prüfungstermine

**01.02.0010 Abhaltung eines Auftaktermins im LKN.SH Betriebssitz Husum.**
Menge: 1,000 Tag

#### Abschnitt 01.03 Weitere Abstimmungstermine

**01.03.0010 Zur örtlichen Abstimmung mit den zuständigen Baubetrieben (Anlagenbetreiber) sind weitere Abstimmungstermine nach Bedarf vorgesehen.**
*** Bedarfsposition mit GB
Menge: 5,000 Tag

#### Abschnitt 01.04 Durchführung von Hauptprüfungen gem. DIN 1076 vor Ort

*Hinweis: Durchführung einer Hauptprüfung des Ingenieurbauwerks nach DIN 1076 einschließlich aller zugehörigen Regelwerke. Schadenserfassung, Verortung und fotografische Dokumentation.*

**01.04.0010 Sielbauwerk Mövenbergdeich (BW 400)**
Menge: 1,000 Stck

**01.04.0020 Ehstensiel (BW 6300)**
Menge: 1,000 Stck

**01.04.0030 Leitdammsiel (BW 6400)**
Menge: 1,000 Stck

**01.04.0040 Nordgroven Siel (BW 6500)**
Menge: 1,000 Stck

**01.04.0050 Pinnau Sperrwerk (BW 9500)**
Menge: 1,000 Stck

**01.04.0060 Deichsiel Presen (BW 17800)**
Menge: 1,000 Stck

**01.04.0070 Deichsiel Puttgarden (BW 17900)**
Menge: 1,000 Stck

#### Abschnitt 01.06 Dokumentation und Auswertung der Hauptprüfungen

*Hinweis: Erstellung der Prüfberichte. Inhalte des Prüfberichts*
Erstellung der Prüfberichte.
Inhalte des Prüfberichts
- Fotodokumentation,
- Schadensbewertung,
- Beurteilung der Sicherheit und Ordnung des Bauwerks,
- Aussagen zur Verkehrssicherheit des Bauwerks,
- Beurteilung der Gebrauchstauglichkeit,
- Beurteilung der Tragfähigkeit,
- Aussagen zur Restnutzungsdauer,
- Bewertung des Zustands in Form einer Zustandsnote der Gesamtanlage sowie eine Unterteilung von in sich geschlossenen Bauteilen,
- Festlegung von notwendiger Maßnahmen (weitere Untersuchungen, Sofortmaßnahmen etc.).

**01.06.0010 Sielbauwerk Mövenbergdeich (BW 400)**
Menge: 1,000 Stck

**01.06.0020 Ehstensiel (BW 6300)**
Menge: 1,000 Stck

**01.06.0030 Leitdammsiel (BW 6400)**
Menge: 1,000 Stck

**01.06.0040 Nordgroven Siel (BW 6500)**
Menge: 1,000 Stck

**01.06.0050 Pinnau Sperrwerk (BW 9500)**
Menge: 1,000 Stck

**01.06.0060 Deichsiel Presen (BW 17800)**
Menge: 1,000 Stck

**01.06.0070 Deichsiel Puttgarden (BW 17900)**
Menge: 1,000 Stck

#### Abschnitt 01.07 Erstellung von Prüfanweisungen

*Hinweis: für die Durchführung von Hauptprüfung, Einfache Prüfung und Besichtigung.*
für die Durchführung von Hauptprüfung, Einfache Prüfung und Besichtigung.
Inhalte der Prüfanweisungen
- Definition der Randbedingungen für die Durchführung der Prüfungen,
- Checklisten für die Prüfungsinhalte,
- Angaben zur Qualifikation des einzusetzenden Prüfpersonals,
- Angaben der Prüfintervalle,
- Abschätzung des Prüfaufwands in Stunden.

**01.07.0010 Sielbauwerk Mövenbergdeich (BW 400)**
Menge: 3,000 Stck

**01.07.0020 Ehstensiel (BW 6300)**
Menge: 3,000 Stck

**01.07.0030 Leitdammsiel (BW 6400)**
Menge: 3,000 Stck

**01.07.0040 Nordgroven Siel (BW 6500)**
Menge: 3,000 Stck

**01.07.0050 Pinnau Sperrwerk (BW 9500)**
Menge: 3,000 Stck

**01.07.0060 Deichsiel Presen (BW 17800)**
Menge: 3,000 Stck

**01.07.0070 Deichsiel Puttgarden (BW 17900)**
Menge: 3,000 Stck

#### Abschnitt 01.08 Erstellung von Prüfanweisungen für die laufende planmäßige Unterhaltung (PU) und Instandhaltung (PI)

**01.08.0010 für die Fachbereich Elektrotechnik und Maschinenbau für das Pinnau Sperrwerk (BW**
für die Fachbereich Elektrotechnik und Maschinenbau für das Pinnau Sperrwerk (BW 9500).
Inhalte der Prüfanweisungen
- Definition der Randbedingungen für die Durchführung der PU und PI,
- Checklisten für die Leistungsinhalte der Unterhaltung/Instandhaltung,
- Angaben zur Qualifikation des einzusetzenden Personals,
- Angaben der Wartungs-/Instandhaltusintervalle,
- Abschätzung des Aufwands für die PU/PI in Stunden.

Anweisungen Elektrotechnik:
1x für die laufende planmäßige Unterhaltung (PU),
1x für die laufende planmäßige Instandhaltung (PI).

Anweisungen Maschinenbau:
1x für die laufende planmäßige Unterhaltung (PU),
1x für die laufende planmäßige Instandhaltung (PI).
Menge: 4,000 Stck

#### Abschnitt 01.09 Vorstellung der finalen Ergebnisse

**01.09.0010 Die Ergebnisse der Prüfungen sollen im nach Abschluss der Leistungsinhalte LV Pos. 01.01. - 01.05. in Rahmen eines Termins im LKN.SH Betriebssitz Husum vorgestellt werden.**
Menge: 1,000 Tag

#### Abschnitt 01.10 Nebenkosten

**01.10.0010 Position für die Nebenkosten gem. § 14 Abs. 2 HOAI (z. B. Kosten für Vervielfältigungen, Fahrtkosten für Reisen etc.)**
*** Pauschalposition
Menge: 1,000 psch
